# Erweiterungsneubau Matthias-Claudius-Heim
Angebotsaufforderung (GAEB 90, DA83)
Vergabenummer: sk 15-05_11
Eröffnung: 08.05.26 10:00
Ende der Zuschlagsfrist: 07.07.26
Währung: EUR
Auftraggeber: Diakonisches Werk Wuerzburg e.V.

## Zusätzlicher Text
ERGÄNZUNG DER ANGEBOTSANFORDERUNG

## Zusätzlicher Text
Anfragen ausschl. über die ausschreibende Stelle:
Diakonisches Werk Würzburg e.V.
Friedrich-Ebert-Ring 24
97072 Würzburg

## Zusätzlicher Text
Hinweise und Auskünfte zu den Verdingungsunterlagen

Rechtzeitig beantragte Auskünfte werden spätestens 6 Kalendertage, in
Fällen besonderer Dringlichkeit 4
Kalendertage vor Ablauf der Angebotsfrist erteilt.

## Zusätzlicher Text
Produkte aus Mitgliedstaaten des Europäischen Wirtschaftsraumes

Produkte aus Mitgliedstaaten des Europäischen Wirtschaftsraumes (EWR),
welche den technischen Vertragsbedingungen der VOB sowie der
Leistungsbeschreibung nicht entsprechen, werden einschließlich der im
Herstellerland durchgeführten und belegten Prüfungen und Überwachungen
als gleichwertig behandelt, wenn mit ihnen das geforderte Schutzniveau -
die Sicherheit, Gesundheit und Gebrauchstüchtigkeit betreffendgleichermaßen und dauerhaft erzielt wird. Auf Verlangen hat der Bieter
bzw. Auftragnehmer die Unterlagen über die Prüfung und Überwachung der
Produkte dem Auftraggeber in deutscher Sprache unverzüglich vorzulegen.

## Zusätzlicher Text
Ende der Ergänzung der Angebotsanforderung

## Zusätzlicher Text
WEITERE BESONDERE VERTRAGSBEDINGUNGEN (WBVB)

in Fortführung des Formblattes 214.H - Besondere Vertragsbedingungen
Ziff 10 (fortlaufend nummeriert)

## Zusätzlicher Text
Nr. 1 Nicht genormte Baustoffe

Der Auftragnehmer hat dem Auftraggeber den Nachweis der Überwachung
(Güteüberwachung) der zu liefernden Stoffe und Bauteile entsprechend
den betreffenden DIN- bzw. EN-Normen zu erbringen. Diese Forderung gilt
für nicht genormte Stoffe und Bauteile als erfüllt, wenn ein
Güteschutzzeichen einer anerkannten Überwachungs-/
Güteschutzgemeinschaft vorliegt. Können diese Voraussetzungen nicht
erfüllt werden, ist die Genehmigung des AG vor dem Einbau dieser Stoffe
und Bauteile einzuholen.

## Zusätzlicher Text
Nr. 2 Produkte innerhalb der Produktgruppe

Die angebotenen Produkte in einer Produktgruppe müssen, sofern in der
Leistungsbeschreibung nicht anders beschrieben, von einem Hersteller
sein. Dies ist aus gestalterischen und technischen Gründen sowie der
einheitlichen Lagerhaltung für Ersatzteile zwingend erforderlich.

## Zusätzlicher Text
Nr. 3 Übergabe von Ausführungszeichnungen

Die Ausführungszeichnungen werden in Papierform 2-fach übergeben. Auf
Wunsch können vorhandene CAD-Zeichnungen, zumeist Grundriss- und
Schnittzeichnungen auch im PDF-Format und nötigenfalls im DXF-/ DWG-
Format übergeben werden.

## Zusätzlicher Text
Nr. 4 Baufristenplan

Der Auftragnehmer hat einen Baufristenplan als Balkenplan über seine
vertraglichen Leistungen zu erstellen, anhand dessen die Einhaltung der
Vertragsfristen nachgewiesen und überwacht werden kann.

Die Festlegungen des Auftraggebers, z.B. zur baufachlichen oder
terminlichen Koordinierung mit den übrigen Leistungsbereichen, sind zu
berücksichtigen. Bei Änderungen der Vertragsfristen oder bei
erheblichen Abweichungen von sonstigen Festlegungen ist der Plan
unverzüglich zu bearbeiten.

Der Plan ist dem Auftraggeber 12 Werktage nach Auftragserteilung, bei
Überarbeitung unverzüglich jeweils in 3-facher Fertigung zu übergeben.

## Zusätzlicher Text
Nr. 5 Unfallverhütungsvorschriften

Es wird ausdrücklich auf die Einhaltung der
Unfallverhütungsvorschriften der Berufsgenossenschaft Bayern und
Sachsen hingewiesen.

## Zusätzlicher Text
Nr. 6 Sicherheits- und Gesundheitsschutzplan

Auf die Beachtung des auf der Baustelle aushängenden Sicherheits- und
Gesundheitsschutzplanes wird ausdrücklich hingewiesen. Die Überwachung
der ordnungsgemäßen Abwicklung aller Arbeiten hinsichtlich der
Baustellensicherheit wird durch einen benannten Koordinator nach
Baustellen-Verordnung Paragraph 3 Abs. 1 vorgenommen.

## Zusätzlicher Text
Nr. 7 Ver- und Entsorgungsanschlüsse der Baustelle

Die für die Ausführung der Arbeiten erforderlichen Anschlüsse für
Baustrom, Bauwasser sowie Abwasserentsorgung sind auf der Baustelle
vorhanden und werden durch den Auftraggeber bereitgestellt.

Die Entnahme von Wasser und Baustrom hat über geeignete, vom
Auftragnehmer zu stellende Mess- und Sicherheitseinrichtungen (z. B.
Wasserzähler, Sicherungseinrichtungen gemäß Trinkwasserverordnung) an
den vorgesehenen Entnahmestellen in Abstimmung mit dem Auftraggeber bzw.
dem Technischen Betrieb zu erfolgen.

Die Kosten für den Verbrauch von Wasser und Baustrom trägt der
Auftragnehmer. Die Abgeltung erfolgt pauschal, indem von der
Schlussrechnung jeweils 0,2 % für Wasser und 0,2 % für Baustrom in
Abzug gebracht werden. Eine gesonderte Verbrauchsabrechnung erfolgt
nicht.

Der Auftragnehmer hat Wasser und Energie sparsam und ausschließlich für
die vertragsgemäße Ausführung der Arbeiten zu verwenden. Die
Beleuchtung und Beheizung von Aufenthalts- und Sanitärräumen des
Auftragnehmers sind hierin enthalten.

Behelfsmäßige Anschlüsse, Verteilungen und Sicherungseinrichtungen sind
durch den Auftragnehmer während der gesamten Bauzeit ordnungsgemäß zu
betreiben, zu warten und nach Abschluss der Arbeiten zurückzubauen. Die
genutzten Anlagen sind in den ursprünglichen Zustand zurückzuversetzen.

## Zusätzlicher Text
Nr. 8 Unterbrechung von vorh. Ver- und Entsorgungsleitungen

Ist es im Zuge der Arbeiten notwendig, vorhandene Ver- und
Entsorgungsleitungen zu unterbrechen bzw. abzuschalten, ist dies der
Bauleitung und dem für die Ver- und Entsorgungsleitungen zuständigen
Träger mindestens 5 Werktage vorher, wenn nichts anderes vereinbart
wird, mündlich und schriftlich mitzuteilen.

Es ist dafür Sorge zu tragen, dass bei einer Unterbrechung der Ver- und
Entsorgungsleitungen die Ver- und Entsorgung benachbarter Bereiche
unbeeinträchtigt bleibt.

Unvorhergesehene Unterbrechungen (Beschädigungen) von Ver- und
Entsorgungsleitungen durch den AN sind der Bauleitung und dem für die
Ver- und Entsorgungsleitungen zuständigen Träger unverzüglich
mitzuteilen.

## Zusätzlicher Text
Nr. 9 Koordination der Arbeiten auf der Baustelle

Bei dem Bauvorhaben wird die Baustellenverordnung -BaustellV-
angewendet. Es ist ein Sicherheitskoordinator nach BaustellV tätig. Er
hat ebenso die Aufgabe, auf mögliche Nichteinhaltung der Vorschriften
des Arbeitsschutzes hinzuweisen. Diese Hinweise, der Sicherheits- und
Gesundheitsschutzplan sowie eine für die Baustelle gültige
Baustellenordnung sind zu beachten.

Die Sprache auf der Baustelle ist deutsch. Beschäftigt der
Auftragnehmer Personen, die der deutschen Sprache nicht mächtig sind,
so hat er sicherzustellen, dass eine dolmetschende Person anwesend ist.

## Zusätzlicher Text
Nr. 10 Bereitstellung sanitäre Einrichtung

Ein Baustellen WC wird für sämtliche Gewerke von der Rohbaufirma
geliefert und vorgehalten und zur Gebrauchsüberlassung für alle
beteiligeten Firmen über die Dauer der gesamten Baumaßnahme zur
Verfügung gestellt. Die entstehenden Kosten, einschl. Unterhalt und
Wartung, sowie Reinigung werden anteilig von der Abrechnungssumme der
Schlussrechnung mit 0,1 % in Abzug gebracht. (Nebenleistung des AG)

## Zusätzlicher Text
Nr. 11 Einrichtung von Unterkünften

Unterkünfte wie Schlafräume und Aufenthaltsräume für die Freizeit
dürfen in der Liegenschaft, in der sich die Baustelle befindet, nicht
eingerichtet werden.

## Zusätzlicher Text
Nr. 12 Bauleiter

Auf der Baustelle muss während der Ausführungszeiten des AN eine
fachlich qualifizierte deutschsprachige Aufsichtsperson des AN anwesend
sein.

## Zusätzlicher Text
Nr. 13 Baustellenbesprechungen

Der Auftragnehmer hat zu den Baustellenbesprechungen, die der
Auftraggeber regelmäßig durchführt, einen bevollmächtigten Vertreter zu
entsenden. Die Besprechungen finden jeweils wöchentlich nach Bedarf
statt.

## Zusätzlicher Text
Nr. 14 Bautagebuch

Es wird festgelegt, dass der Auftragnehmer ein Bautagebuch zu führen
hat. Die Bautageberichte müssen alle Angaben enthalten, die für die
Ausführung und Abrechnung des Auftrages von Bedeutung sind.

## Zusätzlicher Text
Nr. 15 Nachträge

Für zusätzliche oder geänderte Leistungen, die nicht im LV enthalten
sind, ist vom AN ein Nachtragsangebot zu erstellen. Dieses
Nachtragsangebot wird vom AG geprüft und ggf. beauftragt.

Nachtragspositionen sollen in fortlaufender Nummerierung des jeweiligen
Abschnitts angelegt werden. Beispiel:
01.02.0010 = letzte LV-Position des Abschnitts
01.02.0011.N = 1. Nachtrag-Pos. zu diesem Abschnitt

Alternativ können Nachträge in einem eigenen Abschnitt zusammengefasst
werden. Beispiel:
50 = Nachträge
50.01 = Nachtrag 1
50.01.0001 = 1. Position in Nachtrag 1
50.02 = Nachtrag 2
50.02.0001 = 1. Position in Nachtrag 2

Nachtragsangebote sind wenn möglich zusätzlich als GAEB-Datei zu
liefern.

## Zusätzlicher Text
Nr. 16 Anordnung von Stundenlohnarbeiten

Stundenlohnarbeiten sind erst nach schriftlicher Anordnung des
Auftraggebers zu beginnen. Der Umfang der im Einzelfall zu erbringenden
Leistungen wird bei der Anordnung festgelegt. Die Stundenlohnzettel
sind werktäglich einzureichen.

Stundenlohnarbeiten werden nur vergütet, wenn sie als solche vor ihrem
Beginn ausdrücklich vereinbart worden sind (VOB/B § 2 Abs. 10).

## Zusätzlicher Text
Nr. 17 Abkürzungsverzeichnis für Mengeneinheiten

a  -  Jahr (lat. annus)
cm  -  Zentimeter
cm2  -  Quadratzentimeter
d  -  Tag (lat. dies)
h  -  Stunde (lat. hora)
Jr  -  Jahr (dt. Jahr)
kg  -  Kilogramm
km  -  Kilometer
km2  -  Quadratkilometer
kwh  -  Kilowattstunde
kWp  -  Kilowatt-Peak
l  -  Liter
m  -  Meter
m2  -  Quadratmeter
m3  -  Kubikmeter
mm  -  Millimeter
Mt  -  Monat (dt. Monat)
psch  -  Pauschal
St  -  Stück
t  -  Tonne
Wo  -  Wochen
md  -  Meter x Tag
mMt  -  Meter x Monat
mWo  -  Meter x Woche
m2d  -  Quadratmeter x Tag
m2Mt  -  Quadratmeter x Monat
m2Wo  -  Quadratmeter x Woche
m3d  -  Kubikmeter x Tag
m3Mt  -  Kubikmeter x Monat
m3Wo  -  Kubikmeter x Woche
Sth  -  Stück x Stunde (Stück x hora)
Std  -  Stück x Tag (Stück x dies)
StMt  -  Stück x Monat
StWo  -  Stück x Woche
St/M  -  Stück pro Monat
St/J  -  Stück pro Jahr

## Zusätzlicher Text
Ende der Weiteren Besonderen Vertragsbedingungen

## Zusätzlicher Text
TECHNISCHE VERTRAGSBEDINGUNGEN

## Zusätzlicher Text
Lage von Leitungen, Kabeln und dgl.

Der AN hat sich vor Ausführung der Arbeiten über die Lage von Leitungen,
Kabeln, Dränen, Kanälen und dgl. beim AG und bei den für die Ver- und
Entsorgungsanlagen zuständigen Trägern bzw. dem Technischen Betrieb der
jeweiligen Liegenschaft anhand der ausliegenden Bestandspläne und den
dazu ergangenen Anweisungen zu unterrichten.

## Zusätzlicher Text
Abfallmaterial / Entsorgung

Abfall aus dem Bereich des AN (Baustellenabfälle z.B.
Verpackungsmaterial, Reststoffe usw.) sowie nicht Schadstoff belasteter
Abfall aus dem Bereich des AG bis zu einer Menge von 1 m3 ist,
entsprechend den rechtlichen Vorschriften (z.B. örtliche Abfallsatzung),
zu entsorgen (Nebenleistung nach Nr. 4.1.11 u. 4.1.12 der DIN 18299 VOB
Teil C).

Das fachgerechte Entsorgen von Einbauteilen beinhaltet immer
Zwischenlagerkosten, Abfuhr- und Deponiegebühren falls in den
jeweiligen Positionen nicht anders beschrieben. Die Kosten sind in die
Einheitspreise einzukalkulieren. Die Entsorgungsregelung entbindet den
AN nicht von seiner Pflicht der arbeitstäglichen Reinigung der
Baustelle. Die Baustelle ist immer zum Wochenende besenrein zu
verlassen.

Eigene Abfälle aus der Leistungsausführung wie Verpackungen, leere
Behälter und Gebinde, Brotzeitabfälle, verbrauchtes Werkzeug, Materialab- und -verschnitt und unbrauchbare Arbeitsmaterialien sind in
Eigenverantwortung des AN täglich von der Baustelle zu entfernen und
einer fachgerechten Entsorgung zuzuführen.

## Zusätzlicher Text
Entsorgung von Abbruchmaterialien (Gebührenübernahme durch AN)

Vorsorglich wird darauf hingewiesen, dass die sich aus Abschnitt 4.1.11
der ATV DIN 18299 ergebenden Verpflichtungen des Auftragnehmers (AN)
durch nachstehende Regelungen nicht eingeschränkt werden.

Nach Art. 2 des Bayer. Abfallwirtschaftsgesetzes sind wieder
verwertbare Abbruchmaterialien zur Abfallminderung zu verwerten und
Schadstoffbelastete Materialien ordnungsgemäß zu entsorgen.

Es wird ausdrücklich darauf hingewiesen, dass nach § 9 des
Kreislaufwirtschaftsgesetzes (KrwG) ein Vermischungsverbot von Abfällen
gilt. Die Vermischung, einschließlich der Verdünnung gefährlicher
Abfälle mit anderen Kategorien ist unzulässig. Des Weiteren ist beim
Umgang mit Abfällen darauf zu achten, dass unsachgemäße Vermischung von
mineralischen Rückbaumassen mit anhaftenden Schadstoffen vermieden wird.
Bei Lagerung und evtl. Umschlag ist ebenfalls darauf zu achten, dass
keine weiteren Massen verunreinigt werden. Bei unsachgemäßer
Vermischung sind die dadurch entstandenen Kosten durch den AN zu tragen.

Schadstoffbelastete Materialien sind z.B.:
- Teerpappen, Teerfolien, Gussasphaltestriche, PVC-Bodenbeläge
- Farb- und Anstrichmittel, soweit sie Wasser gefährdend sind
- Abbruchhölzer und Holzbauteile, die mit Schadstoff belasteten Farb-
  und Anstrichmitteln gestrichen und beschichtet sind
- belastetes Abbruch- oder Bodenmaterial

Der fachgerechte Abtransport der Materialien zur Deponie/
Verwertungsstelle und die Entsorgung wird dem Auftragnehmer übertragen.
Die Gebühren/ Entsorgungskosten der Deponie/Verwertungsstelle sind in
die Positionen einzurechnen. Alle Teilleistungen der Entsorgung sind
einzurechnen, sofern in einzelnen Positionen nicht eine andere Regelung
getroffen ist. Die Vergütung erfolgt erst nach Vorlage des
Entsorgungsnachweises.

Zu jeder Ladung des zu vergütenden Deponiegutes von belastetem und
unbelastetem Material hat der AN gem. Nachweisverordnung (NachwV) einen
Nachweis zu führen.
Dieser Nachweis umfasst:
- Datum
- Menge (m3, t, Wiegeschein)
- Abfallschlüssel, Bezeichnung und Einstufung
- Angaben zur Baustelle
- Unterschrift

Bei gefährlichen Abfällen gilt die elektronische Nachweispflicht,
einschließlich des dafür durchzuführenden elektronischen
Begleitscheinverfahrens. Die Kosten für die elektronische
Nachweisführung sind in die entsprechenden Positionen ebenfalls mit
einzukalkulieren.

Das anfallende Abbruchmaterial ist auf der Baustelle vorsortiert zu
lagern. Je nach Grad der Belastung ist das Material in Container zu
füllen. Die Container sind in ausreichender Anzahl und Größe vom AN
bereitzustellen und vorzuhalten. Die Container sind gegebenenfalls
staubdicht abzuplanen. Vorgenannte Leistungen sind in die
Einheitspreise einzukalkulieren.

Die Regelungen des FB 241 - Abfall sind zu beachten.

## Zusätzlicher Text
Sauberkeit auf der Baustelle

Die Baustelle, der Baustellenbereich, deren Umfeld und die vom AN
genutzten privaten und öffentlichen Verkehrsflächen sind sauber zu
halten. Der AN ist dafür verantwortlich, dass die von ihm, seinen
Subunternehmern oder einem von ihm beauftragten Dritten (z.B.
Lieferanten) verursachten Verunreinigungen umgehend beseitigt werden.
Eine Verschmutzung von Boden und Grundwasser ist auszuschließen.
Farbreste, Säure, Laugen und sonstige Wasser gefährdende Stoffe dürfen
nicht in die Kanalisation geleitet werden.

## Zusätzlicher Text
Lager- und Arbeitsplätze

Lager- und Arbeitsplätze stehen nur begrenzt zur Verfügung. Diese
werden von der örtlichen Bauleitung zugewiesen. Die eigene
Baustelleneinrichtung des AN ist mit der Bauleitung abzustimmen. Die
Festlegung ist verbindlich einzuhalten. Beabsichtigt der AN, von den
Festlegungen abzuweichen, hat er die Zustimmung der Bauleitung
einzuholen. Die Lagerung chemischer und brennbarer Flüssigkeiten und
Stoffe ist genehmigungspflichtig und nur bedingt möglich.

## Zusätzlicher Text
Abgrenzung zu und Beachtung von Vor- und Folgeleistungen
sowie gleichzeitig laufenden Arbeiten

Die Leistungen sind in enger Abstimmung mit der Bauleitung sowie den
für die Vor- und Folgeleistungen und gleichzeitig laufenden Arbeiten
zuständigen Auftragnehmern auszuführen. Die baufachliche und
terminliche Koordinierung ist zu berücksichtigen.

## Zusätzlicher Text
Schutzmaßnahmen und feuergefährliche Arbeiten

Die für die Leistung erforderlichen Maßnahmen zum Schutz von Bauteilen,
Einrichtungsgegenständen und
dgl. sind in die Einheitspreise einzurechnen einschl. der hierfür
erforderlichen Stoffe und Materialien soweit sie in diesem Leistungsverzeichnis nicht in gesonderten Positionen
erfasst sind.

Die Bereitstellung von Löschmitteln, Brandwache, etc. bei
Schweißarbeiten, Lötarbeiten und Arbeiten mit Funkenflug, sowie
Arbeiten mit offenem Feuer (Flammstrahlarbeiten), sind durch den AN
vorzuhalten und sind in die Einheitspreise einzukalkulieren.

## Zusätzlicher Text
Arbeits- und Schutzgerüste

Die Außenfassaden der zu bearbeitende Bereiche werden bauseits mit
Arbeits- und Schutzgerüsten einschl. Dachfanggerüst eingerüstet. Die
Arbeits- und Schutzgerüste Gerüstgruppe 3 können für die be schriebenen
Arbeiten in Absprache mit der Bauleitung in der vorgegebenen Zeit
genutzt werden. Die zulässige Belastbarkeit ist dabei zu beachten. Die
Gerüste werden für die Nutzung durch Nachfolgearbeiten vorgehalten.

Sonstige erforderliche Außen-/Innengerüste, Arbeitshilfen, usw., für
die Durchführung aller im Leistungsverzeichnis enthaltenen Arbeiten
sind in Eigenverantwortung und nach Wahl des AN unter Einhaltung
technischer und Sicherheitsvorschriften in die Einheitspreise
einzukalkulieren soweit nicht gesondert ausgeschrieben.

## Zusätzlicher Text
Ende der Technischen Vertragsbedingungen

## Zusätzlicher Text
BAUBESCHREIBUNG

## Zusätzlicher Text
Baubeschreibung

Bei dem geplanten Bauvorhaben handelt es sich um
die Modernisierung des Altbaus des Matthias- Claudius-
Heimes mit Umbau und Erweiterung
in 97072 Würzburg, Traubengasse 5 bis 7
Fl. Nr. 3389 / 4, 3391 / 5, 3393 / 8 und 3393 / 9

in diesem Leistungsverzeichnis:
- Innenputzarbeiten

Der Erweiterungsbau besteht aus einem dreigeschossigen Baukörper.
Der Neubau wird mit einem Treppenhaus sowie einer
Aufzuganlage ausgestattet und an den bestehenden Zwischenbaukörper angebunden.
Neubau:
Grundriss- Abmessungen L= ca. 22,20m x B = ca. 11,65m
Bauhöhe: ca. 8,90 bzw. ca. 10,00m

Die drei Geschosse werden in Massivbauweise errichtet.
Das Gebäude ist nicht unterkellert.

Erdgeschoss  ( Rohbauraumlichte 2,66m )
1. Obergeschoss  ( Rohbauraumlichte 2,63m )
2. Obergeschoss  ( Rohbauraumlichte 2,63m )

Erdgeschoss:
Stahlbetonbodenplatte d= 20cm
Außenwände KS- Mauerwerk d= 24cm
mit WDVS
Innenwände KS- Mauerwerk d= 11,5, 17,5 bzw. 20cm
Stahlbetondecke über EG d= 22cm

1. Obergeschoss / 2. Obergeschoss
Außenwände KS- Mauerwerk d= 24cm
mit WDVS
Innenwände KS- Mauerwerk d= 11, 5, 17,5 bzw 20cm
Stahlbetondecken d= 22cm

Die Zufahrt zur Baustelle erfolgt ausschließlich über die Traubengasse
zum Baugrundstück.
Andere Zufahrtsmöglichkeiten sind nicht gegeben.
Die beengten Verhältnisse der Zufahrt von der Traubengasse
und der Traubengasse selbst schränken den Baustellenverkehr
insbesondere hinsichtlich der Materiallierferung ein.
Hierüber hat sich der Auftragnehmer vor Angebotsabgabe vor Ort zu
informieren. Die Zufahrtrampe weist eine Längsneigung von 25 % auf.

siehe LV Anlage 2 - Übersicht Zufahrt

Nachforderungen infolge Unkenntnis der Örtlichkeit
werden nicht anerkannt.

Für Materiallagerung stehen auf dem Baugrundstück begrenzt Flächen zur Verfügung.
Grundsätzlich sind Bauschuttmaterialien und nicht mehr
benötigte Baumaterialen usw., umgehend zu beseitigen
und Materiallieferungen sollen ebenfalls zeitnah erfolgen,
um den Flächenbedarf möglichst zu minimieren.

Flächen, die für Materiallagerung und Baustelleneinrichtung
genutzt werden, müssen nach Beendigung der Baumaßnahme wieder in ihren ursprünglichen Zustand zurückversetzt werden.

Der Auftragnehmer hat sich vor Angebotsabgabe vor Ort
über Art und Umfang der Arbeiten,
sowie über Erschwernisse an Ort und Stelle
zu informieren - Insbesondere bezüglich Materialtransport
zum und in /auf das Gebäude.
Nachforderungen infolge Unkenntnis der Örtlichkeit
werden nicht anerkannt.

## Zusätzlicher Text
Arbeitsumfang

Für das Gebäude sind unter Beachtung aller Vorbemerkungen insbesondere
folgende Leistungen für die beschriebenen Arbeiten zu erbringen:

1)  Allgemein
Erstellen der Aufmaße, Übergabe von Bestandsunterlagen mit technischen
Nachweisen und Produktunterlagen. Diese müssen vor Abnahme komplett und
rechtzeitig vorliegen. Mit diesen Unterlagen sind entsprechende
Konformitätserklärungen der ausführenden Firma über alle notwendigen
Angaben der Ausführung nach allgemeiner bauaufsichtlicher Zulassung
vorzulegen, soweit für die beschriebenen Massnahmen erforderlich.
Inhalt und Aufbau der Erklärung : gem. Formblatt / Anlage des DIFB zur
bauaufsichtlichen Zulassung des Herstellers.

2) Auszuführende Arbeiten allgemein
- Baustelleneinrichtung (sind in die Positionen einzukalkulieren)

3)  Als Grundlage gelten die nachfolgenden Leistungsbeschreibungen und
Pläne im Anhang. Die beschriebenen Leistungen verstehen sich als fix
und fertige Arbeit nach den anerkannten Regeln der Technik, sowie
einschl. aller erforderlichen Materialien und Werkzeugen, Hebezeuge und
sonstiger Transport- und Hilfsmittel, etc. nach Erfordernis und Wahl
des AN für eine fachgerechte Ausführung.

## Zusätzlicher Text
Ende der Baubeschreibung

## Innenputzarbeiten
Datum: 30.01.26

### Gewerk 01 Innenputzarbeiten

#### Titel 01.01 vorbereitende Arbeiten

**01.01.0010 Schutzabdeck. Fenster Folie D 0,2mm herstellen beseitigen**
STLB-Bau 2025-04 034
Schutzabdeckung des Fensters, einseitig,
Abdeckung aus Folie, Dicke 0,2 mm, herstellen und
beseitigen, Arbeitshöhe der zu bearbeitenden oder zu
bekleidenden Fläche bis 3,5 m über der Standfläche des
hierfür erforderlichen Gerüstes.
Menge: 135,000 m2

**01.01.0020 Untergrund reinigen Kalksandstein**
STLB-Bau 2025-10 033
Reinigen des Untergrundes aus Kalksandstein, von
grober Verschmutzung, aufgenommene Stoffe sammeln, und
auf der Baustelle lagern, Abfall ist nicht gefährlich,
nicht schadstoffbelastet.
Menge: 1700,000 m2

**01.01.0030 Haftbrücke organisch Innenwand Beton**
STLB-Bau 2025-10 023
Haftbrücke organisch, auf Innenwand, innen, Untergrund
Beton, Arbeitshöhe der zu bearbeitenden oder zu
bekleidenden Fläche bis 3,5 m über der Standfläche des
hierfür erforderlichen Gerüstes.
Menge: 55,000 m2

**01.01.0040 Haftbrücke mineral. Außenwand Mauerwerk**
STLB-Bau 2025-10 023
Haftbrücke mineralisch, kunststoffvergütet, auf
Außenwand, innen, Untergrund Mauerwerk, Arbeitshöhe
der zu bearbeitenden oder zu bekleidenden Fläche bis 3,
5 m über der Standfläche des hierfür erforderlichen
Gerüstes.
Menge: 1700,000 m2

**01.01.0050 Aufbrennsperre Leibung B 20 cm**
STLB-Bau 2025-10 023
Aufbrennsperre, nicht filmbildend, auf Leibung, innen,
Breite Leibung '20' cm,
Untergrund stark saugend, Arbeitshöhe der zu
bearbeitenden oder zu bekleidenden Fläche bis 3,5 m
über der Standfläche des hierfür erforderlichen
Gerüsts.
Menge: 310,000 m

**01.01.0060 Arbeitsgerüst 4Wo Standgerüst flächenorientiert 2kN/m2 H1 L 4 m**
Erstellen und Abbauen Arbeitsgerüst DIN EN 12811-1,
einschl. Grundeinsatzzeit (4 Wochen),
Standgerüst, flächenorientiert, Lastklasse 3 (2 kN/m2),
mit einer Gerüstlage, Höhenklasse H 1, Befestigung in
der Tragkonstruktion aus Beton, Einrüstung für
Putzarbeiten/Malerarbeiten, aufstellen auf Treppen,
Höhe der obersten Gerüstlage 3 m, Standfläche
abgetreppt, Länge Gerüst/-bauteil 4 m.

Einbauort: Gegenläufige U-Treppe mit Halbpodest
Maße gesamter Treppenraum l = 4,80 m / b = 2,85 m / h=
8,2 m
Menge: 1,000 St

#### Titel 01.02 Putzarbeiten

**01.02.0010 Innenputz einlagig Innenwand Gips-Leichtputzm.B4 D 15mm Q2 geglättet**
STLB-Bau 2025-10 023
Einlagiges Innenputzsystem DIN 18550-2 auf Innenwand,
Putzgrund Mauerwerk, Haftbrücke, Grundierung oder
Putzverfestiger werden gesondert vergütet, aus Gips-
Leichtputzmörtel B4 DIN EN 13279-1, Dicke 15 mm,
Putzoberfläche Qualitätsstufe 2 (Q2), geglättet,
Arbeitshöhe der zu bearbeitenden oder zu bekleidenden
Fläche bis 3,5 m über der Standfläche des hierfür
erforderlichen Gerüsts.
Menge: 825,000 m2

**01.02.0020 Innenputz einlagig Innenwand Gips-Putzm.B7 D 15mm Q2 geglättet**
STLB-Bau 2025-10 023
Einlagiges Innenputzsystem DIN 18550-2 auf Innenwand,
Putzgrund Mauerwerk, Haftbrücke, Grundierung oder
Putzverfestiger werden gesondert vergütet, aus Gips-
Putzmörtel mit erhöhter Oberflächenhärte B7 DIN EN
13279-1, Dicke 15 mm, Putzoberfläche Qualitätsstufe 2
(Q2), geglättet, Arbeitshöhe der zu bearbeitenden oder
zu bekleidenden Fläche bis 3,5 m über der Standfläche
des hierfür erforderlichen Gerüsts.
Menge: 610,000 m2

**01.02.0030 Innenputz einlagig Innenwand Kalkzement-Normalputzm. CSIII D 15mm Q1 abgezogen**
STLB-Bau 2025-10 023
Einlagiges Innenputzsystem DIN 18550-2 auf Innenwand,
Putzgrund Mauerwerk, Haftbrücke, Grundierung oder
Putzverfestiger werden gesondert vergütet, aus
Kalkzement-Normalputzmörtel (GP) DIN EN 998-1,
Druckfestigkeitsklasse CS III (3,5 bis 7,5 N/mm2),
Dicke 15 mm, Putzoberfläche Qualitätsstufe 1 (Q1),
abgezogen, Arbeitshöhe der zu bearbeitenden oder zu
bekleidenden Fläche bis 3,5 m über der Standfläche des
hierfür erforderlichen Gerüsts.
Menge: 265,000 m2

**01.02.0040 Innenputz einlagig Leibung B 20 cm Gips-Leichtputzm.B4 D 15mm Q2 geglättet**
STLB-Bau 2025-10 023
Einlagiges Innenputzsystem DIN 18550-2 auf Leibung,
Breite Leibung '20' cm,
Putzgrund Mauerwerk, Haftbrücke, Grundierung oder
Putzverfestiger werden gesondert vergütet, aus Gips-
Leichtputzmörtel B4 DIN EN 13279-1, Dicke 15 mm,
Putzoberfläche Qualitätsstufe 2 (Q2), geglättet,
Arbeitshöhe der zu bearbeitenden oder zu bekleidenden
Fläche bis 3,5 m über der Standfläche des hierfür
erforderlichen Gerüsts.
Menge: 210,000 m

**01.02.0050 Innenputz einlagig Leibung B 20 cm Kalkzement-Normalputzm. CSIII D 15mm Q2 abgezogen**
STLB-Bau 2025-10 023
Einlagiges Innenputzsystem DIN 18550-2 auf Leibung,
Breite Leibung '20' cm,
Putzgrund Mauerwerk, Haftbrücke, Grundierung oder
Putzverfestiger werden gesondert vergütet, aus
Kalkzement-Normalputzmörtel (GP) DIN EN 998-1,
Druckfestigkeitsklasse CS III (3,5 bis 7,5 N/mm2),
Dicke 15 mm, Putzoberfläche Qualitätsstufe 2 (Q2),
abgezogen, Arbeitshöhe der zu bearbeitenden oder zu
bekleidenden Fläche bis 3,5 m über der Standfläche des
hierfür erforderlichen Gerüsts.
Menge: 100,000 m

**01.02.0060 Putzbewehrung Gittergewebe Innenwand**
Putzbewehrung aus Gittergewebe, auf Innenwand im
Bereich von Fensteröffnungen und Rollladenkästen zur
Rissüberbrückung, Arbeitshöhe der zu bearbeitenden
oder zu bekleidenden Fläche bis 3,5 m über der
Standfläche des hierfür erforderlichen Gerüstes.
Menge: 50,000 m2

**01.02.0070 Kantenprofil Innenputz Stahl verz D 15mm**
STLB-Bau 2025-10 023
Kante im Innenputz mit Kantenprofil aus verzinktem
Stahl, für Putzdicke 15 mm.
Menge: 310,000 m

**01.02.0080 An-Abschlussprofil Innenputz Kunststoff Lippe Gewebe D 15mm**
STLB-Bau 2025-10 023
An-/Abschluss im Innenputz mit Profil aus Kunststoff,
mit Lippe und Gewebe, für Putzdicke 15 mm.
Menge: 310,000 m

**01.02.0090 Trennschnitt**
STLB-Bau 2025-10 023
Trennschnitt zwischen Wand- und Deckenputz.
Menge: 650,000 m

**01.02.0100 Trennstreifen**
STLB-Bau 2025-10 023
Trennstreifen.
Menge: 200,000 m

**01.02.0110 Bewegungsfuge im Innenputz 2 parallele Profile Profil Kunststoff**
STLB-Bau 2025-10 023
Bewegungsfuge im Innenputz ausbilden mit 2 parallelen
Profilen aus Kunststoff, abdichten wird gesondert
vergütet, Putzdicke über 10 bis 15 mm.
Menge: 45,000 m

**01.02.0120 Schlitz/Fehlstelle füllen Außenwand Kalkzement-Normalputzm. B 5 cm T 3 cm**
STLB-Bau 2025-10 023
Schlitz/Fehlstelle füllen, in Außenwänden, innen, mit
Kalkzement-Normalputzmörtel (GP),
Schlitzbreite '5' cm,
Schlitztiefe '3' cm.
Menge: 30,000 m

**01.02.0130 Schlitz/Fehlstelle füllen Außenwand Gips-Putzm.B1 B 5 cm T 3 cm**
STLB-Bau 2025-10 023
Schlitz/Fehlstelle füllen, in Außenwänden, innen, mit
Gips-Putzmörtel B1,
Schlitzbreite '5' cm,
Schlitztiefe '3' cm.
Menge: 125,000 m

**01.02.0140 Verputzen Kleinflächen innen Kalkzement-Normalputzm. geglättet D 15mm 1,5-2,5m2**
STLB-Bau 2025-10 023
Verputzen von Kleinflächen und Aussparungen, innen,
Kalkzement-Normalputzmörtel (GP) DIN EN 998-1,
geglättet, Putzoberfläche Qualitätsstufe 2 (Q2), Dicke
15 mm, Flächengröße über 1,5 bis 2,5 m2.
Menge: 5,000 m2

**01.02.0150 Verputzen Kleinflächen innen Gips-Leichtputzm.B4 geglättet D 15mm 1,5- 2,5m2**
Verputzen von Kleinflächen und Aussparungen, in
Innenräumen, im Bereich von Treppenanlagen (z. B.
Treppenwangen, Treppenstirnseiten), Gips-
Leichtputzmörtel B4 DIN EN 13279-1, geglättet,
Putzoberfläche Qualitätsstufe 2 (Q2), Dicke 15 mm,
Flächengröße über 1,5 bis 2,5 m2.
Menge: 25,000 m2

**01.02.0160 Ein-Beiputzen innen Gips-Leichtputzm.B4 geglättet D 15mm**
STLB-Bau 2025-10 023
Ein- und Beiputzen, innen, Wandfläche, Gips-
Leichtputzmörtel B4 DIN EN 13279-1, geglättet,
Putzoberfläche Qualitätsstufe 2 (Q2), Dicke 15 mm.
Menge: 30,000 m2
